# Solution antigivrante

- Propriété du fichier: CYPE Ingenieros S.A.
- Format: FIEBDC-3/2016
- Logiciel: Générateur de prix de la construction. CYPE Ingenieros, S.A.
- Date: 04/02/2025
- Zone géographique: Bénin
- Devise: XOF
- Coûts indirects: 3 %
- Frais généraux: 13 %
- Bénéfice: 6 %
- TVA: 18 %

## T Équipements techniques

### TV Climatisation et ventilation

#### TVS Géothermie

**TVS110** l Solution antigivrante.
Solution antigivrante eau-monoéthylène glycol, concentration de dégivrant pur à 33%, pour remplissage d'un circuit d'installation de géothermie.
Critère pour le métré: Volume estimé en fonction des caractéristiques de l'installation.
Critère pour le mémoire: On mesurera le volume réellement fourni selon les spécifications du Projet.

| Code | U | Désignation | Quantité | Prix | Montant |
|---|---|---|---|---|---|
| mt37sge100b | l | Solution antigivrante eau-monoéthylène glycol, concentration de dégivrant pur à 33%, pour remplissage d'un circuit d'installation de géothermie. (matériau) | 1 | 5597.11 | 5597.110 |
| % | % | Frais de chantier des unités d'ouvrage | 2 % | 5597.110 | 111.942 |
|  |  | Coûts directs |  |  | 5709.052 |
