# Isolation thermo-acoustique intérieure des conduits métalliques

- Propriété du fichier: CYPE INGENIEROS, S.A.
- Format: FIEBDC-3/2002
- Zone géographique: Bénin
- Devise: XOF
- Coûts indirects: 3.00 %
- Frais généraux: 13.00 %
- Bénéfice: 6.00 %
- TVA: 18.00 %

## F Aménagements et finitions

### FI Isolations intérieures

#### FIT Conduits et tuyaux

**FIT020** m² Isolation thermo-acoustique intérieure des conduits métalliques.
Isolation thermo-acoustique intérieure pour conduit métallique rectangulaire de climatisation, réalisé avec matelas en laine de verre Climliner Roll G1 "ISOVER", selon NF EN 14303, revêtu par la face visible à l'intérieur du conduit avec tissu Neto (tissu de verre de résistance mécanique élevée), de 25 mm d'épaisseur, résistance thermique 0,78 m²K/W, conductivité thermique 0,032 W/(mK), fixé avec un adhésif ignifuge. Comprend, les éléments de fixation à l'intérieur du conduit.
Inclut: Nettoyage et préparation de la surface support. Découpe de l'isolant. Mise en place de l'isolant. Fixation de l'isolant.
Critère pour le métré: Surface mesurée selon documentation graphique du Projet.
Critère pour le mémoire: On mesurera la surface réellement exécutée selon les spécifications du Projet.

| Code | U | Désignation | Quantité | Prix | Montant |
|---|---|---|---|---|---|
| mt42coi100db | m² | Matelas en laine de verre Climliner Roll G1 "ISOVER", selon NF EN 14303, revêtu par la face visible à l'intérieur du conduit avec tissu Neto (tissu de verre de résistance mécanique élevée), de 25 mm d'épaisseur, résistance thermique 0,78 m²K/W, conductivité thermique 0,032 W/(mK), Euroclasse A2-s1, d0 de réaction au feu selon NF EN 13501-1, avec code de désignation MW-EN 14303-T2, avec adhésif ignifuge et éléments de fixation à l'intérieur du conduit. (matériau) | 1.100 | 6959.52 | 7655.47 |
| mo054 | h | Compagnon professionnel III/CP2 poseur d'isolants rigides ou flexibles. (main-d'œuvre) | 0.171 | 1152.36 | 197.05 |
| mo101 | h | Ouvrier professionnel II/OP poseur d'isolants rigides ou flexibles. (main-d'œuvre) | 0.171 | 838.14 | 143.32 |
| % | % | Frais de chantier des unités d'ouvrage | 2 % | 7995.84 | 159.92 |
|  |  | Coûts directs |  |  | 8155.76 |
