# Ballon simple échangeur, pour production d'E.C.S

- Propriété du fichier: CYPE INGENIEROS, S.A.
- Format: FIEBDC-3/2002
- Zone géographique: Bénin
- Devise: XOF
- Coûts indirects: 3.00 %
- Frais généraux: 13.00 %
- Bénéfice: 6.00 %
- TVA: 18.00 %

## T Équipements techniques

### TC ECS et chauffage

#### TCE Systèmes de conduction d'eau

**TCE150** U Ballon simple échangeur, pour production d'E.C.S.
Ballon échangeur en acier vitrifié, FE 300/3 MR, avec échangeur à un serpentin, de sol, 300 l, efficacité énergétique classe B, hauteur 1775 mm, diamètre 660 mm, sonde de température. Comprend les vannes d'isolement, les éléments de montage et les accessoires nécessaires à son bon fonctionnement.
Inclut: Implantation. Mise en place. Connexion. Contrôle de son bon fonctionnement.
Critère pour le métré: Nombre d'unités prévues, selon documentation graphique du Projet.
Critère pour le mémoire: On mesurera le nombre d'unités réellement exécutées selon les spécifications du Projet.

| Code | U | Désignation | Quantité | Prix | Montant |
|---|---|---|---|---|---|
| mt38css103b | U | Ballon échangeur en acier vitrifié, FE 300/3 MR, avec échangeur à un serpentin, de sol, 300 l, efficacité énergétique classe B, hauteur 1775 mm, diamètre 660 mm, sonde de température. (matériau) | 1.000 | 1852798.17 | 1852798.17 |
| mt37svs010c | U | Vanne de sécurité, en laiton, avec filet de 1/2" de diamètre, réglé à 6 bar de pression. (matériau) | 1.000 | 4077.26 | 4077.26 |
| mt38www011 | U | Matériel auxiliaire pour installations d'E.C.S. (matériau) | 1.000 | 1336.60 | 1336.60 |
| mo004 | h | Compagnon professionnel III/CP2 chauffagiste. (main-d'œuvre) | 0.926 | 1152.36 | 1067.09 |
| mo103 | h | Ouvrier professionnel II/OP chauffagiste. (main-d'œuvre) | 0.926 | 836.62 | 774.71 |
| % | % | Frais de chantier des unités d'ouvrage | 2 % | 1860053.83 | 37201.08 |
|  |  | Coûts directs |  |  | 1897254.91 |
