# Ballon simple échangeur, pour production d'E.C.S

- Propriété du fichier: CYPE Ingenieros S.A.
- Format: FIEBDC-3/2016
- Logiciel: Générateur de prix de la construction. CYPE Ingenieros, S.A.
- Date: 31/01/2025
- Zone géographique: Bénin
- Devise: XOF
- Coûts indirects: 3 %
- Frais généraux: 13 %
- Bénéfice: 6 %
- TVA: 18 %

## T Équipements techniques

### TC ECS et chauffage

#### TCE Systèmes de conduction d'eau

**TCE150** U Ballon simple échangeur, pour production d'E.C.S.
Ballon échangeur en acier vitrifié, avec échangeur à un serpentin, de sol, 300 l, hauteur 1640 mm, diamètre 680 mm, isolation de 50 mm d'épaisseur avec polyuréthane à haute densité, sans CFC, protection contre la corrosion via une anode de magnésium. Comprend les vannes d'isolement, les éléments de montage et les accessoires nécessaires à son bon fonctionnement.
Inclut: Implantation. Mise en place. Connexion. Contrôle de son bon fonctionnement.
Critère pour le métré: Nombre d'unités prévues, selon documentation graphique du Projet.
Critère pour le mémoire: On mesurera le nombre d'unités réellement exécutées selon les spécifications du Projet.

| Code | U | Désignation | Quantité | Prix | Montant |
|---|---|---|---|---|---|
| mt38csg050S1 | U | Ballon échangeur en acier vitrifié, avec échangeur à un serpentin, de sol, 300 l, hauteur 1640 mm, diamètre 680 mm, isolation de 50 mm d'épaisseur avec polyuréthane à haute densité, sans CFC, protection contre la corrosion via une anode de magnésium. (matériau) | 1 | 1382685.2 | 1382685.200 |
| mt37svs010c | U | Vanne de sécurité, en laiton, avec filet de 1/2" de diamètre, réglé à 6 bar de pression. (matériau) | 1 | 4077.26 | 4077.260 |
| mt37sve010c | U | Vanne à sphère en laiton nickelé à visser de 3/4". (matériau) | 2 | 6732.85 | 13465.700 |
| mt37sve010d | U | Vanne à sphère en laiton nickelé à visser de 1". (matériau) | 2 | 11203.53 | 22407.060 |
| mt38www011 | U | Matériel auxiliaire pour installations d'E.C.S. (matériau) | 1 | 1336.6 | 1336.600 |
| mo004 | h | Compagnon professionnel III/CP2 chauffagiste. (main-d'œuvre) | 0.926 | 1152.36 | 1067.085 |
| mo103 | h | Ouvrier professionnel II/OP chauffagiste. (main-d'œuvre) | 0.926 | 836.62 | 774.710 |
| % | % | Frais de chantier des unités d'ouvrage | 2 % | 1425813.615 | 28516.272 |
|  |  | Coûts directs |  |  | 1454329.887 |

## Ressources

**mt38csg050S1** U Ballon échangeur en acier vitrifié
Données techniques: Coût énergétique 2794.671 MJ; Émission de CO2 114.516 kg
Déchets:
- emballage: re150101 Emballages en papier et en carton. (composant de déchet); quantité 2.216 kg; Code CED 15 01 01; Masse de l'élément 1 kg; Volume 0.001333 m3
- emballage: re170201 Bois. (composant de déchet); quantité 0.611 kg; Code CED 17 02 01; Masse de l'élément 1 kg; Volume 0.000909 m3

**mt37svs010c** U Vanne de sécurité, en laiton, avec filet de 1/2" de diamètre, réglé à 6 bar de pression
Données techniques: Coût énergétique 511.326 MJ; Émission de CO2 34.399 kg
Déchets:
- emballage: re150101 Emballages en papier et en carton; quantité 0.072 kg

**mt37sve010c** U Vanne à sphère en laiton nickelé à visser de 3/4"
Données techniques: Coût énergétique 720.409 MJ; Émission de CO2 48.441 kg
Déchets:
- emballage: re150101 Emballages en papier et en carton; quantité 0.072 kg

**mt37sve010d** U Vanne à sphère en laiton nickelé à visser de 1"
Données techniques: Coût énergétique 843.399 MJ; Émission de CO2 56.701 kg
Déchets:
- emballage: re150101 Emballages en papier et en carton; quantité 0.072 kg
