# Revêtement avec du mortier acrylique

- Propriété du fichier: CYPE Ingenieros S.A.
- Format: FIEBDC-3/2016
- Logiciel: Générateur de prix de la construction. CYPE Ingenieros, S.A.
- Date: 31/01/2025
- Zone géographique: Bénin
- Devise: XOF
- Coûts indirects: 3 %
- Frais généraux: 13 %
- Bénéfice: 6 %
- TVA: 18 %

## E Enveloppe et finition extérieure

### EY Revêtements épais et semi-épais

#### EYP Revêtements plastiques épais

**EYP010** m² Revêtement avec du mortier acrylique.
Réalisation sur les façades d'une couche de finition pour revêtements continus, avec du mortier acrylique Webertene Classic L "WEBER", couleur à choisir, gamme Estándar, finition goutte, sur impression régulatrice d'absorption Webertene Primer "WEBER". Appliqué à la truelle sur une couche de base de mortier industriel (non comprise dans ce prix). Comprend la préparation de la surface support, la réalisation des joints, des coins, des arêtes et des arrêts aux rencontres avec les parements, des revêtements ou des autres éléments reçus sur sa surface et la protection de la menuiserie avec du ruban adhésif de masquage.
Inclut: Préparation du parement support déjà revêtu. Application de la couche d'apprêt. Réalisation d'une finition superficielle.
Critère pour le métré: Surface mesurée selon documentation graphique du Projet, en déduisant les ouvertures de surface supérieure à 3 m², en ajoutant en échange la surface de la partie intérieure de l'ouverture, correspondant au développement des jambages et des linteaux. Le métré par casses et découpes n'a pas été augmenté, puisque 5% de pièces de plus ont été considérées dans la décomposition.
Critère pour le mémoire: On mesurera la surface réellement exécutée selon les spécifications du Projet, en déduisant les ouvertures de surface supérieure à 3 m², en ajoutant en échange la surface de la partie intérieure de l'ouverture, correspondant au développement des jambages et des linteaux.

| Code | U | Désignation | Quantité | Prix | Montant |
|---|---|---|---|---|---|
| mt28mac030c | kg | Mortier acrylique Webertene Classic L "WEBER", couleur à choisir, gamme Estándar, finition goutte, à base de résines acryliques, charges minérales, pigments résistants aux rayons UV, fongicides et additifs spéciaux. Selon NF EN 15824. (matériau) | 2.7 | 3494.17 | 9434.259 |
| mt28pcc010c | l | Impression régulatrice d'absorption Webertene Primer "WEBER", couleur à choisir, gamme Estándar, à base de copolymères acryliques, charges minérales et additifs spéciaux, imperméable à l'eau de pluie et perméable à la vapeur d'eau. (matériau) | 0.45 | 6395.03 | 2877.764 |
| mt27wav020a | m | Ruban adhésif de masquage, de 25 mm de largeur. (matériau) | 1.75 | 92.18 | 161.315 |
| mo039 | h | Compagnon professionnel III/CP2 enduiseur. (main-d'œuvre) | 0.228 | 1121.29 | 255.654 |
| mo111 | h | Ouvrier d'exécution I/OE2 enduiseur. (main-d'œuvre) | 0.228 | 833.97 | 190.145 |
| % | % | Frais de chantier des unités d'ouvrage | 2 % | 12919.137 | 258.383 |
|  |  | Coûts directs |  |  | 13177.520 |

Déchets:
- pose: mt28mac030c; facteur de déchet 0.050911
- pose: mt27wav020a Ruban adhésif de masquage, de 25 mm de largeur; facteur de déchet 0.0441176

## Ressources

**mt28mac030c** kg Mortier acrylique Webertene Classic L "WEBER"
Données techniques: Coût énergétique 15.053 MJ; Émission de CO2 0.575 kg; Code CED 17 09 04; Masse de l'élément 1 kg; Volume 0.000667 m3
Déchets:
- emballage: re170203 Plastique. (composant de déchet); quantité 0.003 kg; Code CED 17 02 03; Masse de l'élément 1 kg; Volume 0.001667 m3

**mt27wav020a** m Ruban adhésif de masquage, de 25 mm de largeur
Données techniques: Coût énergétique 0.002 MJ; Émission de CO2 0.003 kg; Code CED 20 01 01; Masse de l'élément 0.0034 kg; Volume 0.000005 m3
